# Manguito sellante Geberit d16 - de Geberit

- Propiedad del archivo: CONSTRUNARIO
- Formato: FIEBDC-3/2012
- Programa: Construnario Versión 3.51
- Fecha de los precios: 14/03/2024
- Divisa: EUR

**601811001** u Manguito sellante Geberit d16 - de Geberit
Precio: 3.00
Aplicación - Para la protección de superficies de corte de tubos Mepla contra influencias corrosivas externas. Código EAN: 4025416497264
