# Placa de fijación Geberit recta, doble, distancia de conexión 10 cm o 12 cm - de Geberit

- Propiedad del archivo: CONSTRUNARIO
- Formato: FIEBDC-3/2012
- Programa: Construnario Versión 3.51
- Fecha de los precios: 14/03/2024
- Divisa: EUR

**601738001** u Placa de fijación Geberit recta, doble, distancia de conexión 10 cm o 12 cm - de Geberit
Precio: 9.40
Aplicación - Para la fijación de conexiones Mepla y Mapress. - Para conexión doble. Características - Galvanizada, con resalte. Código EAN: 4025416572275
