# Máquina de compresión manual Geberit Mepla, en maletín - de Geberit

- Propiedad del archivo: CONSTRUNARIO
- Formato: FIEBDC-3/2012
- Programa: Construnario Versión 3.51
- Fecha de los precios: 14/03/2024
- Divisa: EUR

**690485004** u Máquina de compresión manual Geberit Mepla, en maletín - de Geberit
Precio: 561.30
Aplicación - Para la compresión manual de tubos Mepla. Código EAN: 4025416114406
