# Tenaza de compresión manual Geberit Mepla d20 mm - de Geberit

- Propiedad del archivo: CONSTRUNARIO
- Formato: FIEBDC-3/2012
- Programa: Construnario Versión 3.51
- Fecha de los precios: 14/03/2024
- Divisa: EUR

**690476001** u Tenaza de compresión manual Geberit Mepla d20 mm - de Geberit
Precio: 200.60
Aplicación: • Para la compresión manual de tubos Mepla. Código EAN: 4025416480051
