# Juego de compresión Geberit Mepla, d75 mm - de Geberit

- Propiedad del archivo: CONSTRUNARIO
- Formato: FIEBDC-3/2012
- Programa: Construnario Versión 3.51
- Fecha de los precios: 14/03/2024
- Divisa: EUR

**691171001** u Juego de compresión Geberit Mepla, d75 mm - de Geberit
Precio: 905.10
Aplicación: • Para la compresión manual de tubos Mepla. • Para máquinas de compresión con compatibilidad Geberit [2]. • No adecuado para el empleo con la herramienta de compresión PWH 40. Código EAN: 4025416114734
