# Mordaza de compresión [2] Geberit Mepla: d'=16mm - de Geberit

- Propiedad del archivo: CONSTRUNARIO
- Formato: FIEBDC-3/2012
- Programa: Construnario Versión 3.51
- Fecha de los precios: 14/03/2024
- Divisa: EUR

**690240001** u Mordaza de compresión [2] Geberit Mepla: d'=16mm - de Geberit
Precio: 173.20
Aplicaciones Para máquinas de compresión con compatibilidad [2] Geberit Para el prensado de pressfittings Geberit Mepla Código EAN: 4025416536420
