# Juego de mordazas de compresión [2] Geberit Mepla: d'=16 / 20 / 26 / 32mm - de Geberit

- Propiedad del archivo: CONSTRUNARIO
- Formato: FIEBDC-3/2012
- Programa: Construnario Versión 3.51
- Fecha de los precios: 14/03/2024
- Divisa: EUR

**690251001** u Juego de mordazas de compresión [2] Geberit Mepla: d'=16 / 20 / 26 / 32mm - de Geberit
Precio: 782.00
Propiedades Help Icons Sin mantenimiento Montaje con una mano Galvanizado Adecuado para prueba de funcionamiento con Geberit PowerTest Fácil mantenimiento y limpieza Código EAN: 4025416598183
