# Cortatubos Geberit d16 - 50 - de Geberit

- Propiedad del archivo: CONSTRUNARIO
- Formato: FIEBDC-3/2012
- Programa: Construnario Versión 3.51
- Fecha de los precios: 14/03/2024
- Divisa: EUR

**690112001** u Cortatubos Geberit d16 - 50 - de Geberit
Precio: 67.90
Aplicación - Para cortar El Tubo de protección y El Tubo Mepla. Código EAN: 4025416046448
