# Tijera Geberit Mepla d16-26 - de Geberit

- Propiedad del archivo: CONSTRUNARIO
- Formato: FIEBDC-3/2012
- Programa: Construnario Versión 3.51
- Fecha de los precios: 14/03/2024
- Divisa: EUR

**690134001** u Tijera Geberit Mepla d16-26 - de Geberit
Precio: 104.20
Aplicación - Para cortar El Tubo de protección y El Tubo Mepla. - Para El desbarbado y calibrado de extremos de Tubo Mepla. Características - Con calibrador y desbarbador ø 16-26 mm. Código EAN: 4025416856030
