# Desbarbador y calibrador Geberit d16-50 - de Geberit

- Propiedad del archivo: CONSTRUNARIO
- Formato: FIEBDC-3/2012
- Programa: Construnario Versión 3.51
- Fecha de los precios: 14/03/2024
- Divisa: EUR

**690211001** u Desbarbador y calibrador Geberit d16-50 - de Geberit
Precio: 70.30
Aplicación - Para El desbarbado y calibrado de extremos de Tubo Mepla. Código EAN: 4025416046479
