# Desbarbador Geberit d75 - de Geberit

- Propiedad del archivo: CONSTRUNARIO
- Formato: FIEBDC-3/2012
- Programa: Construnario Versión 3.51
- Fecha de los precios: 14/03/2024
- Divisa: EUR

**690214001** u Desbarbador Geberit d75 - de Geberit
Precio: 18.80
Aplicación - Para el desbarbado y calibrado de tubo Mepla ø 75. Código EAN: 4025416809364
