# Elemento de calibrado y desbarbado Geberit Mepla: d'=32mm - de Geberit

- Propiedad del archivo: CONSTRUNARIO
- Formato: FIEBDC-3/2012
- Programa: Construnario Versión 3.51
- Fecha de los precios: 14/03/2024
- Divisa: EUR

**690924001** u Elemento de calibrado y desbarbado Geberit Mepla: d'=32mm - de Geberit
Precio: 99.10
Aplicaciones Para taladros atornilladores con una velocidad de giro de 500 rpm Para el desbarbado y calibrado de tubos mutlicapa Geberit Mepla Código EAN: 4025410740014
