# Juego de calibre y desbarbado Geberit Mepla, en maletín de muestras: d'=16 / 20 / 26 / 32mm - de Geberit

- Propiedad del archivo: CONSTRUNARIO
- Formato: FIEBDC-3/2012
- Programa: Construnario Versión 3.51
- Fecha de los precios: 14/03/2024
- Divisa: EUR

**690920001** u Juego de calibre y desbarbado Geberit Mepla, en maletín de muestras: d'=16 / 20 / 26 / 32mm - de Geberit
Precio: 279.70
Aplicaciones Para taladros atornilladores con una velocidad de giro de 500 rpm Para el desbarbado y calibrado de tubos mutlicapa Geberit Mepla Código EAN: 4025410739971
