# Herramienta para curvar hidráulica Geberit d16-32 - de Geberit

- Propiedad del archivo: CONSTRUNARIO
- Formato: FIEBDC-3/2012
- Programa: Construnario Versión 3.51
- Fecha de los precios: 14/03/2024
- Divisa: EUR

**690412003** u Herramienta para curvar hidráulica Geberit d16-32 - de Geberit
Precio: 514.60
Aplicación - Para El curvado de tubos Mepla. Características - Hidráulica. Código EAN: 4025416114505
