# Muelle para curvar Geberit d20 - de Geberit

- Propiedad del archivo: CONSTRUNARIO
- Formato: FIEBDC-3/2012
- Programa: Construnario Versión 3.51
- Fecha de los precios: 14/03/2024
- Divisa: EUR

**690913001** u Muelle para curvar Geberit d20 - de Geberit
Precio: 15.80
Aplicación - Para El curvado de tubos Mepla. - Para El curvado de sistema de tuberías Geberit PushFit. Código EAN: 4025416081005
