# Manguito, referencia 32002 de Geberit d15 - de Geberit

- Propiedad del archivo: CONSTRUNARIO
- Formato: FIEBDC-3/2012
- Programa: Construnario Versión 3.51
- Fecha de los precios: 14/03/2024
- Divisa: EUR

**32002** u Manguito, referencia 32002 de Geberit d15 - de Geberit
Precio: 7.90
Aplicación - Para aplicaciones sanitarias e industriales. - Para instalaciones de calefacción. Características - con indicador de compresión. - Unión No estanca si No está comprimida. Código EAN: 4025416768449
