# Reducción macho - hembra, referencia 33308 de Geberit d28-18 - de Geberit

- Propiedad del archivo: CONSTRUNARIO
- Formato: FIEBDC-3/2012
- Programa: Construnario Versión 3.51
- Fecha de los precios: 14/03/2024
- Divisa: EUR

**32308** u Reducción macho - hembra, referencia 33308 de Geberit d28-18 - de Geberit
Precio: 10.10
Aplicación - Para aplicaciones sanitarias e industriales. - Para instalaciones de calefacción. Características - con indicador de compresión. - Unión No estanca si No está comprimida. - Extremo macho. Código EAN: 4025416770398
