# Curva 90° hembra - macho, referencia 30309 de Geberit d76, 1 - de Geberit

- Propiedad del archivo: CONSTRUNARIO
- Formato: FIEBDC-3/2012
- Programa: Construnario Versión 3.51
- Fecha de los precios: 14/03/2024
- Divisa: EUR

**33309** u Curva 90° hembra - macho, referencia 30309 de Geberit d76, 1 - de Geberit
Precio: 150.70
Aplicación - Para aplicaciones sanitarias e industriales. - Para instalaciones de calefacción. Características - con indicador de compresión. - Unión No estanca si No está comprimida. - Extremo macho. Código EAN: 4024723333098
