# Curva desviación, referencia 30802 de Geberit d15 - de Geberit

- Propiedad del archivo: CONSTRUNARIO
- Formato: FIEBDC-3/2012
- Programa: Construnario Versión 3.51
- Fecha de los precios: 14/03/2024
- Divisa: EUR

**30802** u Curva desviación, referencia 30802 de Geberit d15 - de Geberit
Precio: 11.20
Aplicación - Para aplicaciones sanitarias e industriales. - Para instalaciones de calefacción. Características - Para tuberías paralelas con distancia L. Código EAN: 4025416677802
