# Curva de paso, referencia 30404 de Geberit. DN 20 - ø22 mm - de Geberit

- Propiedad del archivo: CONSTRUNARIO
- Formato: FIEBDC-3/2012
- Programa: Construnario Versión 3.51
- Fecha de los precios: 14/03/2024
- Divisa: EUR

**30404** u Curva de paso, referencia 30404 de Geberit. DN 20 - ø22 mm - de Geberit
Precio: 15.20
Aplicación • Para aplicaciones sanitarias y calefacción, industria y construcción naval. Código EAN: 4025416765981
