# Curva de paso, referencia 30405 de Geberit. DN 25 - ø28 mm - de Geberit

- Propiedad del archivo: CONSTRUNARIO
- Formato: FIEBDC-3/2012
- Programa: Construnario Versión 3.51
- Fecha de los precios: 14/03/2024
- Divisa: EUR

**30405** u Curva de paso, referencia 30405 de Geberit. DN 25 - ø28 mm - de Geberit
Precio: 19.30
Aplicación • Para aplicaciones sanitarias y calefacción, industria y construcción naval. Código EAN: 4025416766186
