# Curva de paso, referencia 30408 de Geberit. DN 50 - ø54 mm - de Geberit

- Propiedad del archivo: CONSTRUNARIO
- Formato: FIEBDC-3/2012
- Programa: Construnario Versión 3.51
- Fecha de los precios: 14/03/2024
- Divisa: EUR

**30408** u Curva de paso, referencia 30408 de Geberit. DN 50 - ø54 mm - de Geberit
Precio: 53.50
Aplicación • Para aplicaciones sanitarias y calefacción, industria y construcción naval. Código EAN: 4024723304081
