# Codo de transición 90° con rosca hembra, referencia 33806 de Geberit: d28-Rp 1 - de Geberit

- Propiedad del archivo: CONSTRUNARIO
- Formato: FIEBDC-3/2012
- Programa: Construnario Versión 3.51
- Fecha de los precios: 14/03/2024
- Divisa: EUR

**33806** u Codo de transición 90° con rosca hembra, referencia 33806 de Geberit: d28-Rp 1 - de Geberit
Precio: 34.50
Aplicación - Para aplicaciones sanitarias e industriales. - Para instalaciones de calefacción. Características - Rosca hembra. - con indicador de compresión. - Unión No estanca si No está comprimida. Código EAN: 4025416771586
