# Codo placa, referencia 33013 de Geberit: d12-Rp 1/2 - de Geberit

- Propiedad del archivo: CONSTRUNARIO
- Formato: FIEBDC-3/2012
- Programa: Construnario Versión 3.51
- Fecha de los precios: 14/03/2024
- Divisa: EUR

**33013** u Codo placa, referencia 33013 de Geberit: d12-Rp 1/2 - de Geberit
Precio: 22.10
Características - Rosca hembra. - con indicador de compresión. - Unión No estanca si No está comprimida. Código EAN: 4024723330134
