# Codo placa, referencia 33407 de Geberit: d22-Rp 3/4 - de Geberit

- Propiedad del archivo: CONSTRUNARIO
- Formato: FIEBDC-3/2012
- Programa: Construnario Versión 3.51
- Fecha de los precios: 14/03/2024
- Divisa: EUR

**33407** u Codo placa, referencia 33407 de Geberit: d22-Rp 3/4 - de Geberit
Precio: 33.60
Características - Rosca hembra. - con indicador de compresión. - Unión No estanca si No está comprimida. Código EAN: 4025416771128
