# Codo placa doble, referencia 33503 de Geberit: d15-Rp 1/2-15 - de Geberit

- Propiedad del archivo: CONSTRUNARIO
- Formato: FIEBDC-3/2012
- Programa: Construnario Versión 3.51
- Fecha de los precios: 14/03/2024
- Divisa: EUR

**33503** u Codo placa doble, referencia 33503 de Geberit: d15-Rp 1/2-15 - de Geberit
Precio: 38.00
Aplicación - Para tuberías de agua caliente continuas o conexiones de recirculación. Características - Rosca hembra. - con indicador de compresión. - Unión No estanca si No está comprimida. Código EAN: 4025416681441
