# Unión roscada, referencia 35320 de Geberit: d15 - de Geberit

- Propiedad del archivo: CONSTRUNARIO
- Formato: FIEBDC-3/2012
- Programa: Construnario Versión 3.51
- Fecha de los precios: 14/03/2024
- Divisa: EUR

**35320** u Unión roscada, referencia 35320 de Geberit: d15 - de Geberit
Precio: 47.90
Aplicación - Para aplicaciones sanitarias e industriales. - Para instalaciones de calefacción. Características - con indicador de compresión. - Unión No estanca si No está comprimida. - Unión roscada desmontable, estanca con junta plana. Código EAN: 4024723353201
