# Transición con rosca macho y tope de inserción, referencia 31932 de Geberit: DN 12/15 - ø15 mm - de Geberit

- Propiedad del archivo: CONSTRUNARIO
- Formato: FIEBDC-3/2012
- Programa: Construnario Versión 3.51
- Fecha de los precios: 14/03/2024
- Divisa: EUR

**31932** u Transición con rosca macho y tope de inserción, referencia 31932 de Geberit: DN 12/15 - ø15 mm - de Geberit
Precio: 14.00
Aplicación • Para aplicaciones sanitarias y calefacción, industria y construcción naval. Código EAN: 4025416780373
