# Transición con rosca macho y tope de inserción, referencia 31938 de Geberit: DN 32 - ø38 mm - de Geberit

- Propiedad del archivo: CONSTRUNARIO
- Formato: FIEBDC-3/2012
- Programa: Construnario Versión 3.51
- Fecha de los precios: 14/03/2024
- Divisa: EUR

**31938** u Transición con rosca macho y tope de inserción, referencia 31938 de Geberit: DN 32 - ø38 mm - de Geberit
Precio: 41.80
Aplicación • Para aplicaciones sanitarias y calefacción, industria y construcción naval. Código EAN: 4024723319382
