# Transición con rosca macho y tope de inserción, referencia 31939 de Geberit: DN 40 - ø42 mm - de Geberit

- Propiedad del archivo: CONSTRUNARIO
- Formato: FIEBDC-3/2012
- Programa: Construnario Versión 3.51
- Fecha de los precios: 14/03/2024
- Divisa: EUR

**31939** u Transición con rosca macho y tope de inserción, referencia 31939 de Geberit: DN 40 - ø42 mm - de Geberit
Precio: 53.70
Aplicación • Para aplicaciones sanitarias y calefacción, industria y construcción naval. Código EAN: 4024723319399
