# Transición con terminación a soldar y tope, referencia 32412 de Geberit: DN12 - ø15 mm - de Geberit

- Propiedad del archivo: CONSTRUNARIO
- Formato: FIEBDC-3/2012
- Programa: Construnario Versión 3.51
- Fecha de los precios: 14/03/2024
- Divisa: EUR

**32412** u Transición con terminación a soldar y tope, referencia 32412 de Geberit: DN12 - ø15 mm - de Geberit
Precio: 25.20
Aplicación • Para aplicaciones sanitarias y calefacción, industria y construcción naval. Código EAN: 4025410551139
