# Transición con terminación a soldar y tope, referencia 32413 de Geberit: DN15 - ř18 mm - de Geberit

- Propiedad del archivo: CONSTRUNARIO
- Formato: FIEBDC-3/2012
- Programa: Construnario Versión 3.51
- Fecha de los precios: 14/03/2024
- Divisa: EUR

| Código | Ud | Descripción | Precio |
|---|---|---|---|
| 32413 | u | Transición con terminación a soldar y tope, referencia 32413 de Geberit: DN15 - ř18 mm - de Geberit | 25.20 |
