# Transición con terminación a soldar y tope, referencia 32417 de Geberit: DN40 - ø42 mm - de Geberit

- Propiedad del archivo: CONSTRUNARIO
- Formato: FIEBDC-3/2012
- Programa: Construnario Versión 3.51
- Fecha de los precios: 14/03/2024
- Divisa: EUR

**32417** u Transición con terminación a soldar y tope, referencia 32417 de Geberit: DN40 - ø42 mm - de Geberit
Precio: 31.10
Aplicación • Para aplicaciones sanitarias y calefacción, industria y construcción naval. Código EAN: 4025410551344
