# Transición con terminación a soldar y tope, referencia 32420 de Geberit: DN80 - ø88.9 mm - de Geberit

- Propiedad del archivo: CONSTRUNARIO
- Formato: FIEBDC-3/2012
- Programa: Construnario Versión 3.51
- Fecha de los precios: 14/03/2024
- Divisa: EUR

**32420** u Transición con terminación a soldar y tope, referencia 32420 de Geberit: DN80 - ø88.9 mm - de Geberit
Precio: 47.70
Aplicación • Para aplicaciones sanitarias y calefacción, industria y construcción naval. Código EAN: 4025410551382
