# Racor de transición con rosca hembra, referencia 35300 de Geberit - DN12/15 - ø15 - de Geberit

- Propiedad del archivo: CONSTRUNARIO
- Formato: FIEBDC-3/2012
- Programa: Construnario Versión 3.51
- Fecha de los precios: 14/03/2024
- Divisa: EUR

**35300** u Racor de transición con rosca hembra, referencia 35300 de Geberit - DN12/15 - ø15 - de Geberit
Precio: 22.90
• Para aplicaciones sanitarias y calefacción, industria y construcción naval. Propiedades • Indicador de compresión • No estanca si no está comprimida • Tuerca de unión de latón • Junta tórica de CIIR negro • Junta plana de EPDM • Manguito de compresión con tapón Código EAN: 4025416682844
