# Compensador axial Geberit Mapress Acero Inoxidable con manguitos de compresión, referencia 33940: d'=88.9mm - de Geberit

- Propiedad del archivo: CONSTRUNARIO
- Formato: FIEBDC-3/2012
- Programa: Construnario Versión 3.51
- Fecha de los precios: 14/03/2024
- Divisa: EUR

**33940** u Compensador axial Geberit Mapress Acero Inoxidable con manguitos de compresión, referencia 33940: d'=88.9mm - de Geberit
Precio: 488.70
Compensador axial Geberit Mapress Acero Inoxidable con manguitos de compresión: d'=88.9mm
