# Válvula de esfera Geberit Mapress acero inoxidable con palanca de accionamiento, con brida: 1.4401, d'=28mm - de Geberit

- Propiedad del archivo: CONSTRUNARIO
- Formato: FIEBDC-3/2012
- Programa: Construnario Versión 3.51
- Fecha de los precios: 14/03/2024
- Divisa: EUR

**92103** u Válvula de esfera Geberit Mapress acero inoxidable con palanca de accionamiento, con brida: 1.4401, d'=28mm - de Geberit
Precio: 146.60
Válvula de esfera Geberit Mapress acero inoxidable con palanca de accionamiento, con brida: 1.4401, d'=28mm
