# Válvula antirretorno Geberit Mapress con brida: 1.4401, d'=22mm - de Geberit

- Propiedad del archivo: CONSTRUNARIO
- Formato: FIEBDC-3/2012
- Programa: Construnario Versión 3.51
- Fecha de los precios: 14/03/2024
- Divisa: EUR

**92142** u Válvula antirretorno Geberit Mapress con brida: 1.4401, d'=22mm - de Geberit
Precio: 175.80
Válvula antirretorno Geberit Mapress con brida: 1.4401, d'=22mm
