# Válvula de esfera empotrada Geberit Mapress: d'=15mm - de Geberit

- Propiedad del archivo: CONSTRUNARIO
- Formato: FIEBDC-3/2012
- Programa: Construnario Versión 3.51
- Fecha de los precios: 14/03/2024
- Divisa: EUR

**94912** u Válvula de esfera empotrada Geberit Mapress: d'=15mm - de Geberit
Precio: 90.30
Válvula de esfera empotrada Geberit Mapress: d'=15mm
