# Válvula de esfera Geberit Mapress acero inoxidable con palanca de accionamiento: d'=15mm - de Geberit

- Propiedad del archivo: CONSTRUNARIO
- Formato: FIEBDC-3/2012
- Programa: Construnario Versión 3.51
- Fecha de los precios: 14/03/2024
- Divisa: EUR

**94952** u Válvula de esfera Geberit Mapress acero inoxidable con palanca de accionamiento: d'=15mm - de Geberit
Precio: 87.80
Válvula de esfera Geberit Mapress acero inoxidable con palanca de accionamiento: d'=15mm
