# Válvula de esfera Geberit Mapress agua no potable, con palanca de accionamiento, escalonado: CW617N, d'=15mm - de Geberit

- Propiedad del archivo: CONSTRUNARIO
- Formato: FIEBDC-3/2012
- Programa: Construnario Versión 3.51
- Fecha de los precios: 14/03/2024
- Divisa: EUR

**94962** u Válvula de esfera Geberit Mapress agua no potable, con palanca de accionamiento, escalonado: CW617N, d'=15mm - de Geberit
Precio: 44.80
Válvula de esfera Geberit Mapress agua no potable, con palanca de accionamiento, escalonado: CW617N, d'=15mm Temperatura de servicio -20 – +120 °C Material Latón CW617N Aplicaciones Para agua de calefacción Para agua de refrigeración sin anticongelante Para agua de refrigeración con anticongelante Para aire comprimido (clase de pureza de aceite 0–3) Para instalaciones con Geberit Mapress Acero al Carbono Para instalaciones con Mapress Cobre Propiedades Esfera de latón, cromado Indicador de compresión No estanca si no está comprimida Junta tórica de CIIR negro Manguito de compresión con tapón de protección trasparente Código EAN: 4025410751089
