# Reducción macho - hembra, referencia 22306 de Geberit d22-18 - de Geberit

- Propiedad del archivo: CONSTRUNARIO
- Formato: FIEBDC-3/2012
- Programa: Construnario Versión 3.51
- Fecha de los precios: 14/03/2024
- Divisa: EUR

**22306** u Reducción macho - hembra, referencia 22306 de Geberit d22-18 - de Geberit
Precio: 3.80
Aplicación - Para instalaciones de aire acondicionado. - Para sistemas de extinción de incendios por rociadores automáticos de agua. - No adecuado Para instalaciones de agua potable. Características - Extremo macho. - Galvanizado. - con indicador de compresión. - Unión No estanca si No está comprimida Código EAN: 4025416763987
