# Curva desviación, referencia 20804 de Geberit d22 - de Geberit

- Propiedad del archivo: CONSTRUNARIO
- Formato: FIEBDC-3/2012
- Programa: Construnario Versión 3.51
- Fecha de los precios: 14/03/2024
- Divisa: EUR

**20804** u Curva desviación, referencia 20804 de Geberit d22 - de Geberit
Precio: 5.30
Aplicación - Para instalaciones de aire acondicionado. - Para sistemas de extinción de incendios por rociadores automáticos de agua. - Para tuberías paralelas con distancia L. - No adecuado Para instalaciones de agua potable. Características - Galvanizado. Código EAN: 4025416763550
