# Curva desviación, referencia 20805 de Geberit d28 - de Geberit

- Propiedad del archivo: CONSTRUNARIO
- Formato: FIEBDC-3/2012
- Programa: Construnario Versión 3.51
- Fecha de los precios: 14/03/2024
- Divisa: EUR

**20805** u Curva desviación, referencia 20805 de Geberit d28 - de Geberit
Precio: 6.60
Aplicación - Para instalaciones de aire acondicionado. - Para sistemas de extinción de incendios por rociadores automáticos de agua. - Para tuberías paralelas con distancia L. - No adecuado Para instalaciones de agua potable. Características - Galvanizado. Código EAN: 4025416632634
