# Racor de transición con rosca hembra Geberit , tuerca de latón/bronce, d22-3/4" - de Geberit

- Propiedad del archivo: CONSTRUNARIO
- Formato: FIEBDC-3/2012
- Programa: Construnario Versión 3.51
- Fecha de los precios: 14/03/2024
- Divisa: EUR

**25304** u Racor de transición con rosca hembra Geberit , tuerca de latón/bronce, d22-3/4" - de Geberit
Precio: 13.20
Aplicación: • Para instalaciones de aire acondicionado. • Para sistemas de extinción de incendios por rociadores automáticos de agua. • No adecuado para instalaciones de agua potable. Características: • Galvanizado. • Rosca hembra. • Con indicador de compresión. • Unión no estanca si no está comprimida. • Unión roscada, estanca con junta plana. Código EAN: 4025416641124
