# Curva de transición Geberit 90° con rosca hembra, d42-1 1/2" - de Geberit

- Propiedad del archivo: CONSTRUNARIO
- Formato: FIEBDC-3/2012
- Programa: Construnario Versión 3.51
- Fecha de los precios: 14/03/2024
- Divisa: EUR

**20561** u Curva de transición Geberit 90° con rosca hembra, d42-1 1/2" - de Geberit
Precio: 36.70
Aplicación - Para instalaciones de aire acondicionado. - Para sistemas de extinción de incendios por rociadores automáticos de agua. - No adecuado Para instalaciones de agua potable. Características - Galvanizado. - Rosca hembra. - con indicador de compresión. - Unión No estanca si No está comprimida. Código EAN: 4024723205616
