# Unión roscada Geberit d54 - de Geberit

- Propiedad del archivo: CONSTRUNARIO
- Formato: FIEBDC-3/2012
- Programa: Construnario Versión 3.51
- Fecha de los precios: 14/03/2024
- Divisa: EUR

**25326** u Unión roscada Geberit d54 - de Geberit
Precio: 151.80
Aplicación - Para instalaciones de aire acondicionado. - Para sistemas de extinción de incendios por rociadores automáticos de agua. - No adecuado Para instalaciones de agua potable. Características - Galvanizada. - con indicador de compresión. - Unión No estanca si No está comprimida. - Unión roscada, estanca con junta plana. Código EAN: 4024723253266
