# Tapón hembra Geberit d76,1 - de Geberit

- Propiedad del archivo: CONSTRUNARIO
- Formato: FIEBDC-3/2012
- Programa: Construnario Versión 3.51
- Fecha de los precios: 14/03/2024
- Divisa: EUR

**20219** u Tapón hembra Geberit d76,1 - de Geberit
Precio: 35.20
Aplicación - Para instalaciones de calefacción. - Para instalaciones de aire acondicionado. - Para sistemas de extinción de incendios por rociadores automáticos de agua. - Para El Cierre duradero de tuberías. - No adecuado Para instalaciones de agua potable. - No adecuado Para instalaciones de climatización. Características - Libre de lubricantes. - Galvanizada. - con indicador de compresión. - Unión No estanca si No está comprimida. Código EAN: 4024723202196
