# Geberit - curva de paso 90º - DN 50 - ø 54 mm - de Geberit

- Propiedad del archivo: CONSTRUNARIO
- Formato: FIEBDC-3/2012
- Programa: Construnario Versión 3.51
- Fecha de los precios: 14/03/2024
- Divisa: EUR

**20408** u Geberit - curva de paso 90º - DN 50 - ø 54 mm - de Geberit
Precio: 25.90
Aplicación • Para aplicaciones sanitarias y calefacción, industria y construcción naval. Propiedades • Galvanizado exteriormente. Código EAN: 4024723204084
