# Brida Geberit Mapress acero al carbono PN 10/16, con manguito de compresión: d'=35mm - de Geberit

- Propiedad del archivo: CONSTRUNARIO
- Formato: FIEBDC-3/2012
- Programa: Construnario Versión 3.51
- Fecha de los precios: 14/03/2024
- Divisa: EUR

**23756** u Brida Geberit Mapress acero al carbono PN 10/16, con manguito de compresión: d'=35mm - de Geberit
Precio: 58.10
Información técnica Material: Acero no aleado 1.0034 E195 (EN 10305) Aplicaciones Para agua de calefacción Para agua de refrigeración sin anticongelante Para agua de refrigeración con anticongelante Para agua de calefacción urbana ? 120 °C Para redes de extinción de incendios (húmedas) Para aspersores (húmedo) Para aire comprimido (clase de pureza de aceite 3) Para gases inertes (p.ej. nitrógeno) Para aplicaciones sanitarias y calefacción, industria y construcción naval Código EAN: 4024723237563
